# Tecto falso amovível de placas de gesso laminado. Sistema "KNAUF"

- Propriedade do ficheiro: CYPE INGENIEROS, S.A.
- Formato: FIEBDC-3/2002
- Moeda: EUR
- Custos indirectos: 3.00 %
- IVA: 23.00 %

## R Revestimentos

### RT Tectos falsos em interiores

#### RTD Amovíveis, de placas de gesso laminado

**RTD021** m² Tecto falso amovível de placas de gesso laminado. Sistema "KNAUF".
Tecto falso amovível suspenso, decorativo, situado a uma altura menor de 4 m. Sistema D143.es "KNAUF", constituído por ESTRUTURA: perfis à vista, de aço galvanizado, EASY T - 15/38, com sola de 15 mm de largura, compreendendo perfis primários e secundários, suspensos da laje ou elemento de suporte com peças de suspensão rápida Twist "KNAUF", e varões; PLACAS: placas de gesso laminado, acabamento sem revestir, tipo A "KNAUF", de 1200x600x9,5 mm, de superfície lisa, para tectos falsos amovíveis BC. Inclusive perfis angulares EASY L HP Anticorrosión - 20/20/3050 mm "KNAUF", fixações para a ancoragem dos perfis, e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pfk050v | m | Perfil angular EASY L HP Anticorrosión - 20/20/3050 mm "KNAUF", cor branca, de aço galvanizado, segundo EN 13964. (material) | 0.400 | 4.87 | 1.95 |
| mt12pfk060ra | m | Perfil primário EASY T - 15/38/3700 mm "KNAUF", cor branca, de aço galvanizado, segundo EN 13964. (material) | 0.840 | 1.95 | 1.64 |
| mt12pfk060ta | m | Perfil secundário EASY TG - 15/34/1200 mm "KNAUF", cor branca, de aço galvanizado, segundo EN 13964. (material) | 1.670 | 1.95 | 3.26 |
| mt12psg220 | Ud | Fixação composta por bucha e parafuso 5x27. (material) | 0.700 | 0.06 | 0.04 |
| mt12pek060d | Ud | Peça de suspensão rápida Twist "KNAUF", para tectos falsos suspensos. (material) | 0.700 | 0.99 | 0.69 |
| mt12pek030 | Ud | Varão de suspensão "KNAUF" de 100 cm. (material) | 0.700 | 0.39 | 0.27 |
| mt12ppk040a | m² | Placa de gesso laminado, acabamento sem revestir, tipo A "KNAUF", de 1200x600x9,5 mm, de superfície lisa, para tectos falsos amovíveis BC, segundo EN 13964. (material) | 1.020 | 5.46 | 5.57 |
| op00fre010 |  | Fresadora. | 1.000 | 0.00 | 0.00 |
| op00ato010 |  | Aparafusadora. | 1.000 | 0.00 | 0.00 |
| mo015 | h | Oficial de 1ª montador de tectos falsos. (mão de obra) | 0.230 | 23.31 | 5.36 |
| mo082 | h | Ajudante de montador de tectos falsos. (mão de obra) | 0.230 | 22.13 | 5.09 |
| % | % | Custos directos complementares | 2 % | 23.87 | 0.48 |
|  |  | Custos directos |  |  | 24.35 |
