# Execução de protecção passiva contra incêndios de viga de aço HEA 100

- Propriedade do ficheiro: CYPE INGENIEROS, S.A.
- Formato: FIEBDC-3/2002
- Moeda: EUR
- Custos indirectos: 3.00 %
- IVA: 23.00 %

**IOJ027** m² Execução de protecção passiva contra incêndios de viga de aço HEA 100, protegida em 3 faces, sistema K911a.es "KNAUF", através de projecção pneumática de argamassa de grão fino Vermiplaster, composta por uma base de sulfato de cálcio aligeirada com minerais expandidos e aditivos para melhorar a sua aplicação, reacção ao fogo classe A1, segundo EN 13501-1, até formar uma espessura mínima de 6 mm e alcançar uma resistência ao fogo de 15 minutos.
Execução de protecção passiva contra incêndios de viga de aço HEA 100, protegida em 3 faces, sistema K911a.es "KNAUF", através de projecção pneumática de argamassa de grão fino Vermiplaster, composta por uma base de sulfato de cálcio aligeirada com minerais expandidos e aditivos para melhorar a sua aplicação, reacção ao fogo classe A1, segundo EN 13501-1, até formar uma espessura mínima de 6 mm e alcançar uma resistência ao fogo de 15 minutos.
Inclui: Limpeza e preparação da superfície do perfil metálico. Protecção dos elementos da envolvente que possam ser afectados durante os trabalhos de projecção. Projecção mecânica da argamassa.
Critério de medição de projecto: Superfície resultante do desenvolvimento dos perfis metálicos que compõem a estrutura, segundo documentação gráfica de Projecto.
Critério de medição de obra: Medir-se-á a superfície realmente executada segundo especificações de Projecto, resultante do desenvolvimento dos perfis metálicos que compõem a estrutura.

| Código | Un | Descrição | Rendimento | Preço | Importância |
|---|---|---|---|---|---|
| mt41mik010a | kg | Argamassa de grão fino Vermiplaster "KNAUF" composta por uma base de sulfato de cálcio aligeirada com minerais expandidos e aditivos para melhorar a sua aplicação, reacção ao fogo classe A1, segundo EN 13501-1, para protecção passiva contra o fogo através de projecção. (material) | 4.050 | 0.53 | 2.15 |
| mq06pym010 | h | Misturadora-bombeadora para argamassas e gessos projectados, de 3 m³/h. (equipamento) | 0.159 | 7.95 | 1.26 |
| mo030 | h | Oficial de 1ª aplicador de produtos isolantes. (mão de obra) | 0.159 | 18.48 | 2.94 |
| mo068 | h | Ajudante de aplicador de produtos isolantes. (mão de obra) | 0.159 | 17.97 | 2.86 |
| % | % | Custos directos complementares | 2 % | 9.21 | 0.18 |
|  |  | Custos directos |  |  | 9.39 |
