# Tecto falso contínuo de placas de gesso laminado, de altas prestações acústicas. Sistema "KNAUF"

- Propriedade do ficheiro: CYPE Ingenieros S.A.
- Formato: FIEBDC-3/2016
- Programa: Gerador de preços para construção civil. CYPE Ingenieros, S.A.
- Data: 06/06/2025
- Moeda: EUR
- Custos indirectos: 3 %
- IVA: 23 %

## R Revestimentos

### RT Tectos falsos em interiores

#### RTC Contínuos, de placas de gesso laminado

**RTC053** m² Tecto falso contínuo de placas de gesso laminado, de altas prestações acústicas. Sistema "KNAUF".
Tecto falso contínuo suspenso, liso, situado a uma altura menor de 4 m, com nível de qualidade do acabamento Q2. Sistema D112.es Silentboard "KNAUF" (12,5+27+27), constituído por: ESTRUTURA: estrutura metálica de aço galvanizado de mestras primárias 60/27 mm com uma modulação de 1000 mm e suspensas da laje ou elemento de suporte de betão com ancoragens directas com amortecedores anti-vibração de borracha, e varões cada 750 mm, e mestras secundárias fixadas perpendicularmente às mestras primárias com conectores tipo cavalete com uma modulação de 400 mm; PLACAS: uma camada de placas de gesso laminado DFR / EN 520 - 625 / comprimento / 12,5 / com os bordos longitudinais semi-arredondados afinados, Silentboard BV "KNAUF". Inclusive fita acústica de dilatação, autocolante, "KNAUF", perfis em U 30/25/3000 mm, "KNAUF", fixações para a ancoragem dos perfis, parafusos para a fixação das placas, massa de juntas Jointfiller 24H "KNAUF", fita microperfurada de papel "KNAUF" e acessórios de montagem.
Inclui: Marcação dos eixos da estrutura metálica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12drk050a | m | Perfil em U 30/25/3000 mm, "KNAUF", de aço Z2 (Z275) galvanizado normal, 0,55 mm de espessura, segundo EN 13964. (material) | 0.4 | 6.86 | 2.744 |
| mt12psg220 | Ud | Fixação composta por bucha e parafuso 5x27. (material) | 2 | 0.06 | 0.120 |
| mt12psg300 | Ud | Ancoragem directa com amortecedor anti-vibração de borracha. (material) | 1.2 | 2.89 | 3.468 |
| mt12pek030 | Ud | Varão de suspensão "KNAUF" de 100 cm. (material) | 1.2 | 0.39 | 0.468 |
| mt12drk040a | m | Mestra 60/27 "KNAUF", de aço Z4 (Z450) galvanizado especial. (material) | 3.2 | 2.91 | 9.312 |
| mt12pek020za | Ud | Conector, para mestra 60/27, "KNAUF". (material) | 0.6 | 0.2 | 0.120 |
| mt12pek020ra | Ud | Conector tipo cavalete, para mestra 60/27, "KNAUF". (material) | 2.3 | 0.24 | 0.552 |
| mt12ppk010la | m² | Placa de gesso laminado DFR / EN 520 - 625 / comprimento / 12,5 / com os bordos longitudinais semi-arredondados afinados, Silentboard BV "KNAUF"; Euroclasse A2-s1, d0 de reacção ao fogo, segundo NP EN 13501-1. (material) | 1.05 | 25.07 | 26.324 |
| mt12ptk040a | Ud | Parafuso autoperfurante Diamant XTN "KNAUF" 3,9x23. (material) | 17 | 0.02 | 0.340 |
| mt12ptk040c | Ud | Parafuso autoperfurante Diamant XTN "KNAUF" 3,9x38. (material) | 17 | 0.03 | 0.510 |
| mt12pck020b | m | Fita acústica de dilatação, autocolante, de espuma de poliuretano de células fechadas "KNAUF", de 3,2 mm de espessura e 50 mm de largura, resistência térmica 0,10 m²°C/W, condutibilidade térmica 0,032 W/(m°C). (material) | 0.4 | 0.25 | 0.100 |
| mt12pik010e | kg | Massa de juntas Jointfiller 24H "KNAUF", Euroclasse A2-s1, d0 de reacção ao fogo, segundo NP EN 13501-1, intervalo de temperatura de trabalho de 5 a 30°C, para aplicação manual com fita de juntas, segundo EN 13963. (material) | 0.808 | 1.02 | 0.824 |
| mt12pck010a | m | Fita microperfurada de papel "KNAUF" de 50 mm de largura, segundo EN 13963. (material) | 0.45 | 0.04 | 0.018 |
| mo015 | h | Oficial de 1ª montador de tectos falsos. (mão de obra) | 0.328 | 25.32 | 8.305 |
| mo082 | h | Ajudante de montador de tectos falsos. (mão de obra) | 0.328 | 24.04 | 7.885 |
| % | % | Custos directos complementares | 2 % | 61.090 | 1.222 |
|  |  | Custos directos |  |  | 62.312 |

Resíduos:
- colocação: mt12drk050a Perfil em U 30/25/3000 mm, "KNAUF", de aço Z2 (Z275) galvanizado normal, 0,55 mm de espessura, segundo EN 13964; factor de resíduo 0.0053
- colocação: mt12psg300 Ancoragem directa com amortecedor anti-vibração de borracha; factor de resíduo 0.02
- colocação: mt12pek030 Varão de suspensão "KNAUF" de 100 cm; factor de resíduo 0.02
- colocação: mt12pek020za Conector, para mestra 60/27, "KNAUF"; factor de resíduo 0.02
- colocação: mt12pek020ra Conector tipo cavalete, para mestra 60/27, "KNAUF"; factor de resíduo 0.02
- colocação: mt12ppk010la; factor de resíduo 0.00732537
- colocação: mt12ptk040a Parafuso autoperfurante Diamant XTN "KNAUF" 3,9x23; factor de resíduo 0.005
- colocação: mt12ptk040c Parafuso autoperfurante Diamant XTN "KNAUF" 3,9x38; factor de resíduo 0.005
- colocação: mt12pck020b; factor de resíduo 0.06
- colocação: mt12pik010e; factor de resíduo 0.03
- colocação: mt12pck010a Fita microperfurada de papel "KNAUF" de 50 mm de largura, segundo EN 13963; factor de resíduo 0.0440299

## Recursos

**mt12drk050a** m Perfil em U 30/25/3000 mm, "KNAUF", de aço Z2 (Z275) galvanizado normal, 0,55 mm de espessura, segundo EN 13964
Dados técnicos: Custo energético 57.784 MJ; Emissão de CO2 1.780 kg; Código LER 17 04 05; Massa do elemento 0.43 kg; Volume 0.000205 m3
Resíduos:
- embalagem: re170203 Plástico. (componente de resíduo); rendimento 0.008 kg; Código LER 17 02 03; Massa do elemento 1 kg; Volume 0.001667 m3

**mt12psg300** Ud Ancoragem directa com amortecedor anti-vibração de borracha
Dados técnicos: Custo energético 5.726 MJ; Emissão de CO2 0.254 kg; Código LER 17 04 05; Massa do elemento 0.235 kg; Volume 0.000112 m3
Resíduos:
- embalagem: re170203 Plástico; rendimento 0.025 kg

**mt12pek030** Ud Varão de suspensão "KNAUF" de 100 cm
Dados técnicos: Custo energético 6.640 MJ; Emissão de CO2 0.291 kg; Código LER 17 04 05; Massa do elemento 0.3 kg; Volume 0.000143 m3
Resíduos:
- embalagem: re170203 Plástico; rendimento 0.025 kg

**mt12pek020za** Ud Conector, para mestra 60/27, "KNAUF"
Dados técnicos: Custo energético 3.687 MJ; Emissão de CO2 0.172 kg; Código LER 17 04 05; Massa do elemento 0.09 kg; Volume 0.000043 m3
Resíduos:
- embalagem: re170203 Plástico; rendimento 0.025 kg

**mt12pek020ra** Ud Conector tipo cavalete, para mestra 60/27, "KNAUF"
Dados técnicos: Custo energético 3.969 MJ; Emissão de CO2 0.183 kg; Código LER 17 04 05; Massa do elemento 0.11 kg; Volume 0.000052 m3
Resíduos:
- embalagem: re170203 Plástico; rendimento 0.025 kg

**mt12ppk010la** m² Placa de gesso laminado DFR / EN 520 - 625 / comprimento / 12,5 / com os bordos longitudinais semi-arredondados
Dados técnicos: Custo energético 460.780 MJ; Emissão de CO2 6.886 kg; Código LER 17 08 02; Massa do elemento 17.5 kg; Volume 0.0175 m3
Resíduos:
- embalagem: re170203 Plástico; rendimento 0.013 kg

**mt12ptk040a** Ud Parafuso autoperfurante Diamant XTN "KNAUF" 3,9x23
Dados técnicos: Custo energético 0.020 MJ; Emissão de CO2 0.002 kg; Código LER 17 04 05; Massa do elemento 0.0014 kg
Resíduos:
- embalagem: re150101 Embalagens de papel e cartão. (componente de resíduo); rendimento 0.001 kg; Código LER 15 01 01; Massa do elemento 1 kg; Volume 0.001333 m3

**mt12ptk040c** Ud Parafuso autoperfurante Diamant XTN "KNAUF" 3,9x38
Dados técnicos: Custo energético 0.029 MJ; Emissão de CO2 0.002 kg; Código LER 17 04 05; Massa do elemento 0.002 kg
Resíduos:
- embalagem: re150101 Embalagens de papel e cartão; rendimento 0.001 kg

**mt12pck020b** m Fita acústica de dilatação
Dados técnicos: Custo energético 1.712 MJ; Emissão de CO2 0.083 kg; Código LER 17 06 04; Massa do elemento 0.0112 kg; Volume 0.000019 m3
Resíduos:
- embalagem: re170203 Plástico; rendimento 0.001 kg

**mt12pik010e** kg Massa de juntas Jointfiller 24H "KNAUF"
Dados técnicos: Custo energético 12.798 MJ; Emissão de CO2 0.436 kg; Código LER 17 08 02; Massa do elemento 1 kg; Volume 0.001 m3
Resíduos:
- embalagem: re170203 Plástico; rendimento 0.02 kg

**mt12pck010a** m Fita microperfurada de papel "KNAUF" de 50 mm de largura, segundo EN 13963
Dados técnicos: Custo energético 0.004 MJ; Emissão de CO2 0.006 kg; Código LER 20 01 01; Massa do elemento 0.0067 kg; Volume 0.000009 m3
