# Alçapão para parede de placas de gesso laminado. Sistema "KNAUF"

- Propriedade do ficheiro: CYPE INGENIEROS, S.A.
- Formato: FIEBDC-3/2002
- Moeda: EUR
- Custos indirectos: 3.00 %
- IVA: 23.00 %

## F Fachadas, divisões e protecções

### FB Paredes divisórias de placas

#### FBY De placas de gesso laminado

**FBY021** Ud Alçapão para parede de placas de gesso laminado. Sistema "KNAUF".
Alçapão gama Básica, Star 12,5, sistema E102.c "KNAUF", de 800x800 mm, formado por aro de alumínio e porta de placa de gesso laminado (1 impregnada (H1), de 12,5 mm de espessura), para parede de placas de gesso laminado. Inclusive acessórios de montagem.
Inclui: Marcação e corte da placa de gesso laminado. Colocação do alçapão.
Critério de medição de projecto: Número de unidades previstas, segundo documentação gráfica de Projecto.
Critério de medição de obra: Medir-se-á o número de unidades realmente colocadas segundo especificações de Projecto.

| Código | Un | Descrição | Rendimento | Preço | Importância |
|---|---|---|---|---|---|
| mt12ppk060afffbi | Ud | Alçapão gama Básica, Star 12,5, sistema E102.c "KNAUF", de 800x800 mm, formado por aro de alumínio e porta de placa de gesso laminado (1 impregnada (H1), de 12,5 mm de espessura). (material) | 1.000 | 128.41 | 128.41 |
| op00fre010 |  | Fresadora. | 0.100 | 0.00 | 0.00 |
| op00ato010 |  | Aparafusadora. | 0.100 | 0.00 | 0.00 |
| op00tal010 |  | Berbequim. | 0.100 | 0.00 | 0.00 |
| mo053 | h | Oficial de 1ª montador de pré-fabricados interiores. (mão de obra) | 0.100 | 23.31 | 2.33 |
| mo100 | h | Ajudante de montador de pré-fabricados interiores. (mão de obra) | 0.100 | 22.13 | 2.21 |
| % | % | Custos directos complementares | 2 % | 132.95 | 2.66 |
|  |  | Custos directos |  |  | 135.61 |
