# Alçapão para parede de placas de gesso laminado. Sistema "KNAUF"

- Propriedade do ficheiro: CYPE Ingenieros S.A.
- Formato: FIEBDC-3/2016
- Programa: Gerador de preços para construção civil. CYPE Ingenieros, S.A.
- Data: 28/03/2024
- Moeda: EUR
- Custos indirectos: 3 %
- IVA: 23 %

## F Fachadas, divisões e protecções

### FB Paredes divisórias de placas

#### FBY De placas de gesso laminado

**FBY021** Ud Alçapão para parede de placas de gesso laminado. Sistema "KNAUF".
Alçapão gama Cortafuego, Cortafuego Tras EI 60 30, sistema E135.a "KNAUF", de 400x400 mm, formado por aro de aço e porta de placa de gesso laminado (2 corta-fogo (DF), de 15 mm de espessura cada placa), para parede de placas de gesso laminado. Inclusive acessórios de montagem.
Inclui: Marcação e corte da placa de gesso laminado. Colocação do alçapão.
Critério de medição de projecto: Número de unidades previstas, segundo documentação gráfica de Projecto.
Critério de medição de obra: Medir-se-á o número de unidades realmente colocadas segundo especificações de Projecto.

| Código | Un | Descrição | Rendimento | Preço | Importância |
|---|---|---|---|---|---|
| mt12ppk060dokocc | Ud | Alçapão gama Cortafuego, Cortafuego Tras EI 60 30, sistema E135.a "KNAUF", de 400x400 mm, formado por aro de aço e porta de placa de gesso laminado (2 corta-fogo (DF), de 15 mm de espessura cada placa). (material) | 1 | 206.3 | 206.300 |
| mo053 | h | Oficial de 1ª montador de pré-fabricados interiores. (mão de obra) | 0.1 | 23.31 | 2.331 |
| mo100 | h | Ajudante de montador de pré-fabricados interiores. (mão de obra) | 0.1 | 22.13 | 2.213 |
| % | % | Custos directos complementares | 2 % | 210.844 | 4.217 |
|  |  | Custos directos |  |  | 215.061 |

## Recursos

**mt12ppk060dokocc** Ud Alçapão gama Cortafuego
Dados técnicos: Custo energético 33.683 MJ; Emissão de CO2 1.765 kg
Resíduos:
- embalagem: re150101 Embalagens de papel e cartão. (componente de resíduo); rendimento 0.085 kg; Código LER 15 01 01; Massa do elemento 1 kg; Volume 0.001333 m3
