# Parede de placas de gesso laminado, para parede de caixa de ascensor. Sistema Shaftwall "KNAUF"

- Propriedade do ficheiro: CYPE Ingenieros S.A.
- Formato: FIEBDC-3/2016
- Programa: Gerador de preços para construção civil. CYPE Ingenieros, S.A.
- Data: 28/03/2024
- Moeda: EUR
- Custos indirectos: 3 %
- IVA: 23 %

## F Fachadas, divisões e protecções

### FB Paredes divisórias de placas

#### FBY De placas de gesso laminado

**FBY020** m² Parede de placas de gesso laminado, para parede de caixa de ascensor. Sistema Shaftwall "KNAUF".
Parede de caixa de ascensor através do sistema Shaftwall W633.es "KNAUF de parede múltipla, de 4,60 m de altura máxima e 125 mm de espessura total, com nível de qualidade do acabamento Q2, formado por uma estrutura simples, de perfis de chapa de aço galvanizado de 60 mm de largura, à base de montantes tipo CT 60 (elementos verticais), separados 600 mm entre si, e canais (elementos horizontais), à qual se aparafusam quatro placas no total uma placa tipo maciça (DFH2) numa face e três placas tipo corta-fogo (DF) na outra face; isolamento sonoro através de painel semi-rígido de lã mineral, espessura 45 mm, segundo EN 13162, entre montantes de tipo CT. Inclusive banda dessolidarizadora; fixações para a ancoragem de canais e montantes metálicos; parafusos para a fixação das placas; fita de papel com reforço metálico "KNAUF" e massa de juntas Jointfiller F-1 GLS "KNAUF", fita microperfurada de papel "KNAUF".
Critérios considerados na determinação do preço da unidade de obra: O preço inclui a resolução de encontros e pontos singulares.
Inclui: Marcação e traçado na laje inferior e na superior das paredes a realizar. Colocação de banda de estanquidade e canais inferiores, sobre pavimento finalizado ou base de assentamento. Colocação de banda de estanquidade e canais superiores, sob lajes. Colocação e fixação dos montantes sobre os elementos horizontais. Corte das placas. Montagem das placas interiores, entre os perfis dos montantes. Colocação dos painéis de lã mineral, entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020b | m | Fita acústica de dilatação, autocolante, de espuma de poliuretano de células fechadas "KNAUF", de 3,2 mm de espessura e 50 mm de largura, resistência térmica 0,10 m²°C/W, condutibilidade térmica 0,032 W/(m°C). (material) | 1.2 | 0.25 | 0.300 |
| mt12sak030a | m | Canal CT 62 "KNAUF", de aço galvanizado, segundo EN 14195. (material) | 0.7 | 7.59 | 5.313 |
| mt12psg220 | Ud | Fixação composta por bucha e parafuso 5x27. (material) | 1.6 | 0.06 | 0.096 |
| mt12sak020a | m | Montante CT 60 "KNAUF", de aço galvanizado, segundo EN 14195. (material) | 2 | 18.8 | 37.600 |
| mt12sak010a | m² | Placa de gesso laminado DFH2 / EN 520 - 600 / 3000 / 20 / com os bordos longitudinais quadrados, maciça "KNAUF", Euroclasse A2-s1, d0 de reacção ao fogo, segundo NP EN 13501-1. (material) | 1 | 7.42 | 7.420 |
| mt16lra060b | m² | Painel semi-rígido de lã mineral, espessura 45 mm, segundo EN 13162, Euroclasse A1 de reacção ao fogo segundo NP EN 13501-1 e factor de resistência à difusão do vapor de água 1. (material) | 1.05 | 5.74 | 6.027 |
| mt12ptk010dc | Ud | Parafuso autoperfurante TB "KNAUF" 3,5x25. (material) | 8 | 0.01 | 0.080 |
| mt12ppk010eb | m² | Placa de gesso laminado DF / EN 520 - 1200 / comprimento / 15 / com os bordos longitudinais afinados, corta-fogo "KNAUF"; Euroclasse A2-s1, d0 de reacção ao fogo, segundo NP EN 13501-1. (material) | 3 | 7.71 | 23.130 |
| mt12ptk010cf | Ud | Parafuso autoperfurante TN "KNAUF" 3,5x45. (material) | 15 | 0.01 | 0.150 |
| mt12ptk010cg | Ud | Parafuso autoperfurante TN "KNAUF" 3,9x55. (material) | 15 | 0.03 | 0.450 |
| mt12ptk010ch | Ud | Parafuso autoperfurante TN "KNAUF" 4,2x70. (material) | 15 | 0.04 | 0.600 |
| mt12pik010f | kg | Massa de juntas Jointfiller F-1 GLS "KNAUF", Euroclasse A2-s1, d0 de reacção ao fogo, segundo NP EN 13501-1, intervalo de temperatura de trabalho de 5 a 30°C, para aplicação manual com fita de juntas, segundo EN 13963. (material) | 1.4 | 0.93 | 1.302 |
| mt12pik010e | kg | Massa de juntas Jointfiller 24H "KNAUF", Euroclasse A2-s1, d0 de reacção ao fogo, segundo NP EN 13501-1, intervalo de temperatura de trabalho de 5 a 30°C, para aplicação manual com fita de juntas, segundo EN 13963. (material) | 1.428 | 0.93 | 1.328 |
| mt12pck010a | m | Fita microperfurada de papel "KNAUF" de 50 mm de largura, segundo EN 13963. (material) | 1.6 | 0.04 | 0.064 |
| mt12pck010d | m | Fita de papel com reforço metálico "KNAUF" de 52 mm de largura, segundo NP EN 14353. (material) | 0.15 | 0.42 | 0.063 |
| mo053 | h | Oficial de 1ª montador de pré-fabricados interiores. (mão de obra) | 0.643 | 23.31 | 14.988 |
| mo100 | h | Ajudante de montador de pré-fabricados interiores. (mão de obra) | 0.643 | 22.13 | 14.230 |
| % | % | Custos directos complementares | 2 % | 113.141 | 2.263 |
|  |  | Custos directos |  |  | 115.404 |

Resíduos:
- colocação: mt12pck020b; factor de resíduo 0.06
- colocação: mt12sak030a Canal CT 62 "KNAUF", de aço galvanizado, segundo EN 14195; factor de resíduo 0.0053
- colocação: mt12sak020a Montante CT 60 "KNAUF", de aço galvanizado, segundo EN 14195; factor de resíduo 0.0053
- colocação: mt12sak010a; factor de resíduo 0.018
- colocação: mt16lra060b; factor de resíduo 0.048
- colocação: mt12ptk010dc Parafuso autoperfurante TB "KNAUF" 3,5x25; factor de resíduo 0.00533333
- colocação: mt12ppk010eb; factor de resíduo 0.018
- colocação: mt12ptk010cf Parafuso autoperfurante TN "KNAUF" 3,5x45; factor de resíduo 0.00521739
- colocação: mt12ptk010cg Parafuso autoperfurante TN "KNAUF" 3,9x55; factor de resíduo 0.00518519
- colocação: mt12ptk010ch Parafuso autoperfurante TN "KNAUF" 4,2x70; factor de resíduo 0.00515152
- colocação: mt12pik010f; factor de resíduo 0.03
- colocação: mt12pik010e; factor de resíduo 0.03
- colocação: mt12pck010a Fita microperfurada de papel "KNAUF" de 50 mm de largura, segundo EN 13963; factor de resíduo 0.0440299
- colocação: mt12pck010d Fita de papel com reforço metálico "KNAUF" de 52 mm de largura, segundo NP EN 14353; factor de resíduo 0.044

## Recursos

**mt12pck020b** m Fita acústica de dilatação
Dados técnicos: Custo energético 1.712 MJ; Emissão de CO2 0.083 kg; Código LER 17 06 04; Massa do elemento 0.0112 kg; Volume 0.000019 m3
Resíduos:
- embalagem: re170203 Plástico. (componente de resíduo); rendimento 0.001 kg; Código LER 17 02 03; Massa do elemento 1 kg; Volume 0.001667 m3

**mt12sak030a** m Canal CT 62 "KNAUF", de aço galvanizado, segundo EN 14195
Dados técnicos: Custo energético 77.671 MJ; Emissão de CO2 2.387 kg; Código LER 17 04 05; Massa do elemento 0.58 kg; Volume 0.000276 m3
Resíduos:
- embalagem: re170203 Plástico; rendimento 0.008 kg

**mt12sak020a** m Montante CT 60 "KNAUF", de aço galvanizado, segundo EN 14195
Dados técnicos: Custo energético 77.671 MJ; Emissão de CO2 2.387 kg; Código LER 17 04 05; Massa do elemento 0.58 kg; Volume 0.000276 m3
Resíduos:
- embalagem: re170203 Plástico; rendimento 0.008 kg

**mt12sak010a** m² Placa de gesso laminado DFH2 / EN 520 - 600 / 3000 / 20 / com os bordos longitudinais quadrados
Dados técnicos: Custo energético 433.678 MJ; Emissão de CO2 6.454 kg; Código LER 17 08 02; Massa do elemento 16.5 kg; Volume 0.0165 m3
Resíduos:
- embalagem: re170203 Plástico; rendimento 0.004 kg

**mt16lra060b** m² Painel semi-rígido de lã mineral
Dados técnicos: Custo energético 49.135 MJ; Emissão de CO2 1.330 kg; Código LER 17 06 04; Massa do elemento 0.81 kg; Volume 0.00135 m3
Resíduos:
- embalagem: re170203 Plástico; rendimento 0.024 kg

**mt12ptk010dc** Ud Parafuso autoperfurante TB "KNAUF" 3,5x25
Dados técnicos: Custo energético 0.015 MJ; Emissão de CO2 0.002 kg; Código LER 17 04 05; Massa do elemento 0.0015 kg
Resíduos:
- embalagem: re150101 Embalagens de papel e cartão. (componente de resíduo); rendimento 0.001 kg; Código LER 15 01 01; Massa do elemento 1 kg; Volume 0.001333 m3

**mt12ppk010eb** m² Placa de gesso laminado DF / EN 520 - 1200 / comprimento / 15 / com os bordos longitudinais afinados
Dados técnicos: Custo energético 44.668 MJ; Emissão de CO2 2.179 kg; Código LER 17 08 02; Massa do elemento 12 kg; Volume 0.012 m3
Resíduos:
- embalagem: re170203 Plástico; rendimento 0.004 kg

**mt12ptk010cf** Ud Parafuso autoperfurante TN "KNAUF" 3,5x45
Dados técnicos: Custo energético 0.023 MJ; Emissão de CO2 0.002 kg; Código LER 17 04 05; Massa do elemento 0.0023 kg; Volume 0.000001 m3
Resíduos:
- embalagem: re150101 Embalagens de papel e cartão; rendimento 0.001 kg

**mt12ptk010cg** Ud Parafuso autoperfurante TN "KNAUF" 3,9x55
Dados técnicos: Custo energético 0.027 MJ; Emissão de CO2 0.002 kg; Código LER 17 04 05; Massa do elemento 0.0027 kg; Volume 0.000001 m3
Resíduos:
- embalagem: re150101 Embalagens de papel e cartão; rendimento 0.001 kg

**mt12ptk010ch** Ud Parafuso autoperfurante TN "KNAUF" 4,2x70
Dados técnicos: Custo energético 0.033 MJ; Emissão de CO2 0.003 kg; Código LER 17 04 05; Massa do elemento 0.0033 kg; Volume 0.000002 m3
Resíduos:
- embalagem: re150101 Embalagens de papel e cartão; rendimento 0.001 kg

**mt12pik010f** kg Massa de juntas Jointfiller F-1 GLS "KNAUF"
Dados técnicos: Custo energético 12.798 MJ; Emissão de CO2 0.436 kg; Código LER 17 08 02; Massa do elemento 1 kg; Volume 0.001 m3
Resíduos:
- embalagem: re170203 Plástico; rendimento 0.02 kg

**mt12pik010e** kg Massa de juntas Jointfiller 24H "KNAUF"
Dados técnicos: Custo energético 12.798 MJ; Emissão de CO2 0.436 kg; Código LER 17 08 02; Massa do elemento 1 kg; Volume 0.001 m3
Resíduos:
- embalagem: re170203 Plástico; rendimento 0.02 kg

**mt12pck010a** m Fita microperfurada de papel "KNAUF" de 50 mm de largura, segundo EN 13963
Dados técnicos: Custo energético 0.004 MJ; Emissão de CO2 0.006 kg; Código LER 20 01 01; Massa do elemento 0.0067 kg; Volume 0.000009 m3

**mt12pck010d** m Fita de papel com reforço metálico "KNAUF" de 52 mm de largura, segundo NP EN 14353
Dados técnicos: Custo energético 4.511 MJ; Emissão de CO2 0.348 kg; Código LER 20 01 01; Massa do elemento 0.06 kg; Volume 0.00008 m3
