# Alçapão para tecto falso contínuo de placas de gesso laminado. Sistema "KNAUF"

- Propriedade do ficheiro: CYPE INGENIEROS, S.A.
- Formato: FIEBDC-3/2002
- Moeda: EUR
- Custos indirectos: 3.00 %
- IVA: 23.00 %

## R Revestimentos

### RT Tectos falsos em interiores

#### RTC Contínuos, de placas de gesso laminado

**RTC021** Ud Alçapão para tecto falso contínuo de placas de gesso laminado. Sistema "KNAUF".
Alçapão gama Cortafuego, Cortafuego Tec EI 90 37,5, sistema E154.a "KNAUF", de 600x600 mm, formado por aro de aço e porta de placa de gesso laminado (3 corta-fogo (DF), de 12,5 mm de espessura cada placa), para tecto falso contínuo de placas de gesso laminado. Inclusive acessórios de montagem.
Inclui: Marcação e corte da placa de gesso laminado. Colocação do alçapão. Resolução de encontros e pontos singulares.
Critério de medição de projecto: Número de unidades previstas, segundo documentação gráfica de Projecto.
Critério de medição de obra: Medir-se-á o número de unidades realmente colocadas segundo especificações de Projecto.

| Código | Un | Descrição | Rendimento | Preço | Importância |
|---|---|---|---|---|---|
| mt12ppk060dmjpbe | Ud | Alçapão gama Cortafuego, Cortafuego Tec EI 90 37,5, sistema E154.a "KNAUF", de 600x600 mm, formado por aro de aço e porta de placa de gesso laminado (3 corta-fogo (DF), de 12,5 mm de espessura cada placa). (material) | 1.000 | 279.56 | 279.56 |
| op00fre010 |  | Fresadora. | 0.100 | 0.00 | 0.00 |
| mo015 | h | Oficial de 1ª montador de tectos falsos. (mão de obra) | 0.347 | 23.31 | 8.09 |
| mo082 | h | Ajudante de montador de tectos falsos. (mão de obra) | 0.174 | 22.13 | 3.85 |
| % | % | Custos directos complementares | 2 % | 291.50 | 5.83 |
|  |  | Custos directos |  |  | 297.33 |
