# Pavimento técnico contínuo de placas de gesso com fibra, sistema "KNAUF"

- Propriedade do ficheiro: CYPE Ingenieros S.A.
- Formato: FIEBDC-3/2016
- Programa: Gerador de preços para construção civil. CYPE Ingenieros, S.A.
- Data: 03/07/2024
- Moeda: EUR
- Custos indirectos: 3 %
- IVA: 23 %

## R Revestimentos

### RS Pavimentos

#### RSE Técnicos

**RSE015** m² Pavimento técnico contínuo de placas de gesso com fibra, sistema "KNAUF".
Pavimento técnico contínuo, sistema F191.es "KNAUF", formado por placas de gesso laminado reforçado com fibras, de 1200x600 mm e 25 mm de espessura, com os bordos longitudinais macho-fêmea, MH, apoiadas sobre vigas (não incluídas neste preço). Incluindo aros para registos de inspecção, preparação da superfície de apoio através de aspiração e limpeza de restos de obra, aplicação de primário na superfície base, com primário Estrichgrund "KNAUF", banda perimetral de lã de rocha para a dessolidarização do perímetro, fita de apoio Tecnosol "KNAUF" sobre cada viga, união das placas através de cola para juntas MH "KNAUF", aplicada na zona do encaixe macho-fêmea e aplicação de primário na superfície, com primário Estrichgrund "KNAUF", para reduzir a absorção e melhorar a aderência. Totalmente montado e preparado para suportar um pavimento (não incluído neste preço).
Inclui: Aplicação de primário na superfície base. Colocação da fita perimetral. Colocação da fita de apoio sobre as vigas. Colocação das placas. Aplicação de primário na superfície de acabamento.
Critério de medição de projecto: Superfície útil, medida segundo documentação gráfica de Projecto. Não foi incrementada a medição por perdas, uma vez que na composição se considerou 5% a mais.
Critério de medição de obra: Medir-se-á a superfície realmente executada segundo especificações de Projecto.

| Código | Un | Descrição | Rendimento | Preço | Importância |
|---|---|---|---|---|---|
| mt12pik040c | kg | Primário Estrichgrund "KNAUF", para reduzir a absorção e melhorar a aderência, à base de resinas sintéticas em dispersão aquosa e pigmentos, sem dissolventes. (material) | 0.2 | 0.38 | 0.076 |
| mt12psk040c | m | Fita perimetral Brio "KNAUF" de lã de rocha de 12 mm de espessura, 100 mm de largura e 1200 mm de comprimento. (material) | 1 | 7.95 | 7.950 |
| mt12psk045b | m | Fita de apoio auto-adesiva Tecnosol "KNAUF". (material) | 0.01 | 0.65 | 0.007 |
| mt12psk050ac | m² | Placa de gesso laminado reforçado com fibras, de 1200x600 mm e 25 mm de espessura, com os bordos longitudinais macho-fêmea, MH "KNAUF", para aplicação em pisos técnicos contínuos; classificação 3/2/A/1, segundo NP EN 12825. (material) | 1.05 | 57.64 | 60.522 |
| mt12psk070b | Ud | Cartucho de 600 ml de cola para juntas Tecnosol "KNAUF". (material) | 0.067 | 12.11 | 0.811 |
| mo011 | h | Oficial de 1ª montador. (mão de obra) | 0.297 | 23.31 | 6.923 |
| mo080 | h | Ajudante de montador. (mão de obra) | 0.297 | 22.13 | 6.573 |
| % | % | Custos directos complementares | 2 % | 82.862 | 1.657 |
|  |  | Custos directos |  |  | 84.519 |

Resíduos:
- colocação: mt12pik040c; factor de resíduo 0.06
- colocação: mt12psk040c Fita perimetral Brio "KNAUF" de lã de rocha de 12 mm de espessura, 100 mm de largura e 1200 mm de comprimento; factor de resíduo 0.05918
- colocação: mt12psk050ac; factor de resíduo 0.0045

## Recursos

**mt12pik040c** kg Primário Estrichgrund "KNAUF"
Dados técnicos: Custo energético 0.291 MJ; Emissão de CO2 0.014 kg; Código LER 17 09 04; Massa do elemento 1 kg; Volume 0.000667 m3
Resíduos:
- embalagem: re170203 Plástico. (componente de resíduo); rendimento 0.003 kg; Código LER 17 02 03; Massa do elemento 1 kg; Volume 0.001667 m3

**mt12psk040c** m Fita perimetral Brio "KNAUF" de lã de rocha de 12 mm de espessura, 100 mm de largura e 1200 mm de comprimento
Dados técnicos: Custo energético 3.039 MJ; Emissão de CO2 0.082 kg; Código LER 17 06 04; Massa do elemento 0.05 kg; Volume 0.000083 m3
Resíduos:
- embalagem: re170203 Plástico; rendimento 0.002 kg

**mt12psk050ac** m² Placa de gesso laminado reforçado com fibras
Dados técnicos: Custo energético 986.203 MJ; Emissão de CO2 14.697 kg; Código LER 17 08 02; Massa do elemento 37.5 kg; Volume 0.0375 m3
Resíduos:
- embalagem: re170203 Plástico; rendimento 0.015 kg
